# Neubau Bauhof BA 3
Angebotsaufforderung (GAEB DA XML 3.3, DA83)
Projekt: 1815-...
Währung: EUR
Erstellt mit: GXML Toolbox V3.3 R20220330, ORCA AVA 27 27.00.00, 09.10.2026

## Baubeschreibung
Angaben zur Örtlichkeit:
Anschrift Baustelle:
Benk 6
84347 Pfarrkirchen

Lage des Grundstücks:
Das zu bebauende Grundstück liegt parallel zur Staatsstraße gegenüber der bereits erstellen BA 1 und BA 2. Im Nordengrenzt es an die Stichstraße, in Norden an die bestehen bleibende Lagerhalle.
Es ist bereits eine Zufahrtsmöglichkeit zwischen Bestandsbauhof und der bereits errichteten ersten und zweiten Bauabschnitts hergestellt.
Die Zufahrt kann über die Staatsstraße erfolgen und ist bereits asphaltiert (ohne Feinschicht)

Alle Pläne werden nur in digitaler Form übergeben, nötige Ausdrucke oder Kopien sind in die Baustelleneinrichung mit einzurechnen und eigenständig in Auftrag zu geben.

Lage und Transportwege:
Zufahrtsmöglichkeiten:
Über Staatsstraße und Zufahrt
Breite: ca. 6,50
Asphaltiert mit Tragschicht
Gebäude ist zweigeschossig

Sonstige Informationen Baustelleneinrichtung:
Umlaufender Bauzaun mit Zufahrtstor.
Lagermöglichkeiten innerhalb Bauzaun sehr gering.
Durchfahrt zwischen Bestandsbauhof und erstem Bauabschnitt muss immer gegeben sein.
Bauseits wird ein Fassadengerüst aufgestellt.
Baukräne sind nicht vorhanden.

Ver- und Entsorgungsleitungsanschlüsse:
Strom: Anschluss an BA1 mit Baustromverteiler auf Baustelle. Verbrauch wird seitens AG übernommen
Wasser: Anschluss an BA 1 bzw. an Bestandsbauhof mit Entnahmestelle auf Baugrundstück
Abwasser: Schmutzwasserkanal nicht vorhanden.

Schutz vorhandenen Bewuchses, Bauteilen:
Bestandshalle
Buswartehäuschen
Trafohäuschen

Entsorgung von Abfall nach DIN 18299
Die Entsorgung von Abfall hat umgehend, spätestens täglich zum Abschluss der jeweiligen Arbeiten zu erfolgen.
Alternativ zum Abfahren ist das Entsorgen in geeignete, auf der baustelle lagernde Abfalltransportbehälter des Auftragnehmers zulässig. Es obliegt in diesem Fall dem jeweiligen Auftragnehmer selber dafür zu sorgen, dass keine Unbefugten Abfälle in diese Behälter füllen.

Sollte nach mehrmaliger Aufforderung die Müllentsorgung nicht stattfinden behält sich der AG vor eigene Container aufzustellen und die Kosten auf alle Unternehmer umzulegen.

Es ist ein Bautagebuch zu führen und spät. zur Schlussrechnung vorzulegen

Das Gebäude ist als Stahlbetonbauweise im Erdgeschoss und massiver Holzkonstruktion im Obergeschoss geplant. Die Bodenplatten in Fahrzeug- und Werkstatthalle sind als nichttragende Industriebodenplatten mit Betonkernaktivierung geplant.
Der Verwaltungstrakt ist mit einer nicht- tragenden Bodenplatte in konventioneller Bauweise geplant.
In der Verwaltung wird ein Aufzug eingebaut. Die Halterungen und sonsitgen Befestigungen werden gedübelt ausgeführt.
Die Verwaltung erhält einen Estrichaufbau, die Hallen eine zementäre Beschichtung direkt auf der Bodenplatte

Bei der Kalkulation ist zu beachten, dass es dem AN freigestellt ist die einzelnen Gebäudeteile abschnittsweise oder gleichzeitig zu erstellen
Grundsätzlich muss mit der Verwaltung begonnen werden, dann kommt die Fahrzeughalle und abschließend die Werkstatt- / Waschhalle.

## Technische Vorbemerkungen- Metallbauarbeiten
Allgemeines
Es gelten jeweils die Normen und Regeln in der zum Vertragsschluss gültigen Fassung einschließlich der Änderungen, Berichtigungen und Beiblätter.

Soweit in der Leistungsbeschreibung auf Technische Spezifikationen, z.B. nationale Normen, mit denen Europäische Normen umgesetzt werden, europäisch technische Bewertungen, gemeinsame technische Spezifikationen, Internationale Normen, Bezug genommen wird, werden auch ohne den ausdrücklichen Zusatz: "oder gleichwertig", immer gleichwertige Technische Spezifikationen in Bezug genommen.

DIN 4109-1
Schallschutz im Hochbau - Teil 1: Mindestanforderungen

DIN 4109-2
Schallschutz im Hochbau - Teil 2: Rechnerische Nachweise der Erfüllung der Anforderungen

DIN 6834-1
Strahlenschutztüren für medizinisch genutzte Räume - Teil 1: Anforderungen

DIN 14094-2
Feuerwehrwesen - Notleiteranlagen - Teil 2: Rettungswege auf flachen und geneigten Dächern

DIN 18111-2
Türzargen - Stahlzargen - Teil 2: Sonderzargen (1- und 2-schalig) für gefälzte und ungefälzte Türen in Mauerwerkswänden und Ständerwerkswänden

DIN 18111-3
Türzargen - Stahlzargen - Teil 3: Einbau von Stahlzargen nach DIN 18111-1 und DIN 18111-2

DIN 18542
Imprägnierte Fugendichtungsbänder aus Schaumkunststoff zur Abdichtung von Außenwandfugen - Anforderungen und Prüfung

DIN 24537-1
Roste als Bodenbelag - Teil 1: Gitterroste aus metallischen Werkstoffen

DIN 24537-2
Roste als Bodenbelag - Teil 2: Blechprofilroste aus metallischen Werkstoffen

DIN 55945
Beschichtungsstoffe und Beschichtungen - Ergänzende Begriffe zu DIN EN ISO 4618

DIN EN 949
Fenster, Türen, Dreh- und Rollläden, Vorhangfassaden - Ermittlung der Widerstandsfähigkeit von Türen gegen Aufprall eines weichen und schweren Stoßkörpers

DIN EN 988
Zink und Zinklegierungen - Anforderungen an gewalzte Flacherzeugnisse für das Bauwesen

DIN EN 1192
Türen - Klassifizierung der Festigkeitsanforderungen

DIN EN 1396
Aluminium und Aluminiumlegierungen - Bandbeschichtete Bleche und Bänder für allgemeine Anwendungen - Spezifikationen

DIN EN 1522
Fenster, Türen, Abschlüsse; - Durchschusshemmung - Anforderungen und Klassifizierung

DIN EN 10088-1
Nichtrostende Stähle - Teil 1: Verzeichnis der nichtrostenden Stähle

DIN EN 10210-2
Warmgefertigte Hohlprofile für den Stahlbau - Teil 2: Grenzabmaße, Maße und statische Werte

DIN EN 12207
Fenster und Türen - Luftdurchlässigkeit - Klassifizierung

DIN EN 12208
Fenster und Türen - Schlagregendichtheit - Klassifizierung

DIN EN 12210
Fenster und Türen - Widerstandsfähigkeit bei Windlast - Klassifizierung

DIN EN 12453
Tore - Nutzungssicherheit kraftbetätigter Tore - Anforderungen und Prüfverfahren

DIN EN 12635
Tore - Informationen zur Nutzung

DIN EN 13964
Unterdecken - Anforderungen und Prüfverfahren

DIN EN ISO 3834-1
Qualitätsanforderungen für das Schmelzschweißen von metallischen Werkstoffen - Teil 1: Kriterien für die Auswahl der geeigneten Stufe der Qualitätsanforderungen

DIN EN ISO 3834-2
Qualitätsanforderungen für das Schmelzschweißen von metallischen Werkstoffen - Teil 2: Umfassende Qualitätsanforderungen

DIN EN ISO 3834-3
Qualitätsanforderungen für das Schmelzschweißen von metallischen Werkstoffen - Teil 3: Standard-Qualitätsanforderungen

DIN EN ISO 3834-4
Qualitätsanforderungen für das Schmelzschweißen von metallischen Werkstoffen - Teil 4: Elementare Qualitätsanforderungen

DIN EN ISO 3834-5
Qualitätsanforderungen für das Schmelzschweißen von metallischen Werkstoffen - Teil 5: Dokumente, deren Anforderungen erfüllt werden müssen, um die Übereinstimmung mit den Anforderungen nach ISO 3834-2, ISO 3834-3 oder ISO 3834-4 nachzuweisen

DIN EN ISO 4042
Verbindungselemente - Galvanisch aufgebrachte Überzugssysteme

DIN EN ISO 4618
Beschichtungsstoffe - Begriffe

DIN EN ISO 5817
Schweißen - Schmelzschweißverbindungen an Stahl, Nickel, Titan und deren Legierungen (ohne Strahlschweißen) - Bewertungsgruppen von Unregelmäßigkeiten

DIN EN ISO 8501-1
Vorbereitung von Stahloberflächen vor dem Auftragen von Beschichtungsstoffen - Visuelle Beurteilung der Oberflächenreinheit - Teil 1: Rostgrade und Oberflächenvorbereitungsgrade von unbeschichteten Stahloberflächen und Stahloberflächen nach ganzflächigem Entfernen vorhandener Beschichtungen

DIN EN ISO 8501-2
Vorbereitung von Stahloberflächen vor dem Auftragen von Beschichtungsstoffen - Visuelle Beurteilung der Oberflächenreinheit - Teil 2: Oberflächenvorbereitungsgrade von beschichteten Oberflächen nach örtlichem Entfernen der vorhandenen Beschichtungen

DIN EN ISO 8501-3
Vorbereitung von Stahloberflächen vor dem Auftragen von Beschichtungsstoffen - Visuelle Beurteilung der Oberflächenreinheit - Teil 3: Vorbereitungsgrade von Schweißnähten, Kanten und anderen Flächen mit Oberflächenunregelmäßigkeiten

DIN EN ISO 8501-4
Vorbereitung von Stahloberflächen vor dem Auftragen von Beschichtungsstoffen - Visuelle Beurteilung der Oberflächenreinheit - Teil 4: Ausgangszustände, Vorbereitungsgrade und Flugrostgrade in Verbindung mit Wasserwaschen

DIN EN ISO 8503
Normenreihe: Vorbereitung von Stahloberflächen vor dem Auftragen von Beschichtungsstoffen - Rauheitskenngrößen von gestrahlten Stahloberflächen

DIN EN ISO 8504
Normenreihe: Vorbereitung von Stahloberflächen vor dem Auftragen von Beschichtungsstoffen - Verfahren für die Oberflächenvorbereitung

DIN EN ISO 14713-1
Zinküberzüge - Leitfäden und Empfehlungen zum Schutz von Eisen- und Stahlkonstruktionen vor Korrosion - Teil 1: Allgemeine Konstruktionsgrundsätze und Korrosionsbeständigkeit

DIN EN ISO 14713-2
Zinküberzüge - Leitfäden und Empfehlungen zum Schutz von Eisen- und Stahlkonstruktionen vor Korrosion - Teil 2: Feuerverzinken

DIN EN ISO 14713-3
Zinküberzüge - Leitfäden und Empfehlungen zum Schutz von Eisen- und Stahlkonstruktionen vor Korrosion - Teil 3: Sherardisieren

DIN EN ISO 15607
Anforderung und Qualifizierung von Schweißverfahren für metallische Werkstoffe - Allgemeine Regeln

DIN EN ISO 15609-1
Anforderung und Qualifizierung von Schweißverfahren für metallische Werkstoffe - Schweißanweisung - Teil 1: Lichtbogenschweißen

DIN EN ISO 15611
Anforderung und Qualifizierung von Schweißverfahren für metallische Werkstoffe - Qualifizierung aufgrund von vorliegender schweißtechnischer Erfahrung

DIN EN ISO 21306-1
Kunststoffe - Weichmacherfreie Polyvinylchlorid (PVC-U)-Werkstoffe - Teil 1: Bezeichnungssystem und Basis für Spezifikationen

ISO 6362-4
Aluminium und Aluminium-Knetlegierungen - Stranggepresste Stangen, Rohre und Profile - Teil 4: Profile - Grenzabmaße und Formtoleranzen

ISO 16163
Kontinuierlich schmelztauchveredelte Flacherzeugnisse aus Stahl - Grenzabmaße und Formtoleranzen

VDI 2719
Schalldämmung von Fenstern und deren Zusatzeinrichtungen

BFS Merkblatt Nr. 6
Beschichtungen auf Bauteilen aus Aluminium
Herausgeber: Bundesausschuss Farbe und Sachwertschutz (BFS)

BFS Merkblatt Nr. 26
Farbveränderung von Beschichtungen im Außenbereich
Herausgeber: Bundesausschuss Farbe und Sachwertschutz (BFS)

BG Bau Broschüre
SARS-CoV-2 Arbeitsschutzstandard für das Baugewerbe
Herausgeber: Berufsgenossenschaft der Bauwirtschaft (BG Bau)

BVM Technische Richtlinie des Metallhandwerks
Geländer-Richtlinie
Geländer und Umwehrungen aus Metall
Herausgeber: Bundesverband Metall - Vereinigung Deutscher Metallhandwerke (BVM)

DASt-Richtlinie 006
Überschweißen von Fertigungsbeschichtungen im Stahlbau
Herausgeber: Deutscher Ausschuss für Stahlbau (DASt)

DASt-Richtlinie 007
Lieferung, Verarbeitung und Anwendung wetterfester Baustähle
Herausgeber: Deutscher Ausschuss für Stahlbau (DASt)

DGUV Information 208-007
Roste - Auswahl und Betrieb
Herausgeber: Deutsche Gesetzliche Unfallversicherung e.V. (DGUV)
(bisher: BGI/GUV-I 588-1)

ift-Richtlinie FE-07/1
Hochwasserbeständige Fenster und Türen - Anforderungen, Prüfung, Klassifizierung
Herausgeber: ift Rosenheim

ift-Richtlinie FE-11/1
Nutzungssicherheit an kraftbetätigten Fenstern und Fenstertüren
Herausgeber: ift Rosenheim

ift-Richtlinie MO-01/1
Baukörperanschluss von Fenstern Teil 1 Verfahren zur Ermittlung der Gebrauchstauglichkeit von Abdichtungssystemen
Herausgeber: ift Rosenheim

IVD-Merkblatt Nr. 4
Abdichten von Fugen im Hochbau mit aufzuklebenden Elastomer-Fugenbändern
Herausgeber: Industrieverband Dichtstoffe e.V. (IVD)

IVD-Merkblatt Nr. 5
Abdichtungen mit Butylbändern
Herausgeber: Industrieverband Dichtstoffe e.V. (IVD)

IVD-Merkblatt Nr. 9
Spritzbare Dichtstoffe in der Anschlussfuge für Fenster und Außentüren. Grundlagen für die Ausführung
Herausgeber: Industrieverband Dichtstoffe e.V. (IVD)

IVD-Merkblatt Nr. 14
Dichtstoffe und Schimmelpilzbefall. Ursachen - Vorbeugung - Sanierung
Herausgeber: Industrieverband Dichtstoffe e.V. (IVD)

IVD-Merkblatt Nr. 22
Anschlussfugen im Stahl- und Aluminium-Fassadenbau sowie konstruktiven Glasbau. Einsatzmöglichkeiten von spritzbaren Dichtstoffen
Herausgeber: Industrieverband Dichtstoffe e.V. (IVD)

IVD-Merkblatt Nr. 24
Fugenabdichtung mit spritzbaren Dichtstoffen und vorkomprimierten Dichtungsbändern sowie Montageklebstoffen im Wintergartenbau
Herausgeber: Industrieverband Dichtstoffe e.V. (IVD)

IVD-Merkblatt Nr. 26-1
Abdichten von Fenster- und Fassadenfugen mit imprägnierten Fugendichtungsbändern und Multifunktionsdichtungsbändern
Herausgeber: Industrieverband Dichtstoffe e.V. (IVD)

IVD-Merkblatt Nr. 27
Abdichten von Anschluss- und Bewegungsfugen an der Fassade mit spritzbaren Dichtstoffen
Herausgeber: Industrieverband Dichtstoffe e.V. (IVD)

IVD-Merkblatt Nr. 28
Sanierung von defekten Fugenabdichtungen an der Fassade
Herausgeber: Industrieverband Dichtstoffe e.V. (IVD)

MB 382
Merkblatt 382: Das Kleben von Stahl und Edelstahl rostfrei
Herausgeber: Stahl-Informations-Zentrum, Informationsstelle Edelstahl Rostfrei

MB 434
Merkblatt 434: Wetterfester Baustahl
Herausgeber: Stahl-Informations-Zentrum

MB 822
Merkblatt 822: Die Verarbeitung von Edelstahl Rostfrei
Herausgeber: Informationsstelle Edelstahl Rostfrei

MB 823
Merkblatt 823: Schweißen von Edelstahl Rostfrei
Herausgeber: Informationsstelle Edelstahl Rostfrei

MB 875
Merkblatt 875: Edelstahl Rostfrei im Bauwesen: Technischer Leitfaden
Herausgeber: Informationsstelle Edelstahl Rostfrei

MB 969
Merkblatt 969: Fertigung und Montage von Konstruktionen aus nichtrostendem Stahl - allgemeine Hinweise
Herausgeber: Euro Inox

MB 974
Merkblatt 974: Elektropolieren nichtrostender Stähle
Herausgeber: Euro Inox

MB 980
Merkblatt 980: Nichtrostende Flachprodukte für das Bauwesen - Erläuterungen zu den Sorten der EN 10088-4
Herausgeber: Euro Inox

VdS 2008
Feuergefährliche Arbeiten; Richtlinien für den Brandschutz
Herausgeber: Gesamtverband der Deutschen Versicherungswirtschaft e.V. (GDV)

VdS 2021
Baustellen - Unverbindlicher Leitfaden für ein umfassendes Schutzkonzept
Herausgeber: Gesamtverband der Deutschen Versicherungswirtschaft e.V. (GDV)

VdS 2047
Sicherheitsvorschriften für feuergefährliche Arbeiten
Herausgeber: Gesamtverband der Deutschen Versicherungswirtschaft e.V. (GDV)

VFF Merkblatt AL.01
Filiformkorrosion - Vermeidung bei beschichteten Aluminium-Bauteilen
Herausgeber: Verband Fenster + Fassade (VFF)

VFF Merkblatt AL.02
Visuelle Beurteilung von organisch beschichteten (lackierten) Oberflächen auf Aluminium
Herausgeber: Verband Fenster + Fassade (VFF)

VFF Merkblatt AL.03
Visuelle Beurteilung von anodisch oxidierten (eloxierten) Oberflächen auf Aluminium
Herausgeber: Verband Fenster + Fassade (VFF)

VFF Merkblatt KB.01
Kraftbetätigte Fenster
Herausgeber: Verband Fenster + Fassade (VFF)

VFF Merkblatt KB.02
Elektrische Bauteile im Fenster-, Türen- und Fassadenbau - Planung und Ausführung
Herausgeber: Verband Fenster + Fassade (VFF)

VFF Merkblatt KB.03
Smart Windows
Herausgeber: Verband Fenster + Fassade (VFF)

VFF Merkblatt ST.01
Beschichten von Stahlteilen im Metallbau
Herausgeber: Verband Fenster + Fassade (VFF)

VFF Merkblatt ST.02
Visuelle Beurteilung von organisch beschichteten (lackierten) Oberflächen auf Stahl
Herausgeber: Verband Fenster + Fassade (VFF)

VFF Merkblatt ST.03
Visuelle Beurteilung von Oberflächen aus Edelstahl Rostfrei
Herausgeber: Verband Fenster + Fassade (VFF)

2. Angaben zur Baustelle

Gerüste
Gerüste werden bauseits gestellt als Fassadengerüst:

Gerüste für eine Arbeitshöhe bis zu 5 m sind in die Leistungen, für die diese Gerüste erforderlich sind, einzurechnen.

3. Angaben zu Stoffen und Bauteilen
Alle verwendeten Kunststoffe müssen alterungs- und lichtbeständig sowie mindestens schwer entflammbar sein. Ihre Widerstandsfähigkeit gegen chemische und atmosphärische Einflüsse, gegen Wärme und Kälte, und ihr elastisches Verhalten müssen dem Verwendungszweck dauerhaft entsprechen.

Bei brandschutztechnischen Anforderungen sind die amtlichen Nachweise (Prüfzeugnis oder Prüfbescheid oder allgemeine bauaufsichtliche Zulassung) der Bauleitung zu übergeben.

Bei nicht genormten Stoffen und Bauteilen sind, soweit erforderlich, die bauaufsichtlichen Zulassungen der Bauleitung zu übergeben

Bei geschweißten Bauteilen aus Edelstahl dürfen keine Anlauffarben sichtbar sein.

4. Angaben zur Ausführung
Allgemeines
Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltener Bauteile sind Glasflächen, glasierte Keramikoberflächen und andere durch den Funkenflug gefährdete Oberflächen abzudecken.

Vor Ausführungsbeginn hat der Auftragnehmer mit dem Auftraggeber festzulegen, wo das zu verwendende Material auf der Baustelle gelagert werden kann, um gegenseitige Störungen der am Bau beteiligten Handwerker während der Bauausführung zu vermeiden.

Wenn bauseitige Vorleistungen erforderlich sind, hat der Auftragnehmer dem Auftraggeber rechtzeitig die erforderlichen Angaben möglichst in Verbindung mit Detailzeichnungen zu übergeben.

Vor der Durchführung von Stemm-, Bohr- und Einsetzarbeiten an Estrichen sowie geputzten Wänden und Decken sind Leitungen mit einem Suchgerät zu orten.

Späne vom Bohren und Fräsen sowie Reste von Schleifstaub sind sofort von den bearbeiteten Teilen zu entfernen.

Der Auftragnehmer hat sich beim Befestigen von Bauteilen an Vorsatzschalen zu vergewissern, dass durch die Befestigungsmittel keine Beschädigungen nicht sichtbarer Leitungen und Rohre entstehen.

Gefahrbereiche bei Montagearbeiten sind abzusperren und zu kennzeichnen. Entstehen dadurch Behinderungen für andere Unternehmer oder Dritte, sind der Zeitraum der Absperrung sowie alternative Maßnahmen mit der Bauleitung abzustimmen.

Vor Beginn der Arbeiten sind die tatsächlichen Einbauhöhen bezogen auf das gesamte Ausbausystem mit der Bauleitung abzustimmen, falls unzulässige Toleranzen oder Änderungen des geplanten Fußbodenaufbaus festgestellt oder vermutet werden.

Befestigungselemente, die im Ausnahmefall Flächendichtungen durchdringen, sind mit auf das Dichtungsmaterial abgestimmten Abdichtungsstoffen (i.d.R. ohne Lösungsmittel) abzudichten. Im Zweifel ist Rücksprache mit der Bauleitung erforderlich.

Alle notwendigen Schmiede-, Bohr- und Schweißarbeiten sind, soweit technisch möglich, vor dem Verzinken auszuführen. Die Gewinde verzinkter Gewindebolzen sind bei der Montage nicht nachzuschneiden, sondern anzuschmelzen. Analog ist bei durch die Verzinkung unbeweglich gewordenen Bändern und anderen beweglichen Teilen zu verfahren.

Fenster und Fenstertüren
Anschlussfugen von Außenbauteilen wie Fenstern und Türen sind raumseitig luftdicht herzustellen. Hierfür gelten neben den Vorschriften von Abschnitt 3.1.10.5 ATV DIN 18360 auch die entsprechenden Regeln nach Abschnitt 3.5.3 ATV DIN 18355. Der damit verbundene Aufwand ist mit einzukalkulieren.

Vom Auftragnehmer sind auf Verlangen Detailzeichnungen über die Ausbildung der Fensterprofile sowie der Anschlüsse zum Bauwerk und zu den Fensterbänken vorzulegen.

Die Angaben des Systemherstellers der Fensterprofile sind bindend für die konstruktive Ausbildung und die Profilauswahl. Die Herstellerrichtlinien sind auf Verlangen vorzulegen.

Wenn im Leistungstext nichts anderes vorgegeben wird, gilt die Schallschutzklasse 2 nach VDI 2719.

Türen
Die Öffnungsrichtung von Türen ist vor der Bestellung oder Fertigung der Türen vor Ort gemeinsam mit dem Auftraggeber oder der Bauleitung endgültig festzulegen.

Transparente Scheiben von Türblättern sind mit einem deutlich sichtbaren Klebestreifen zu markieren. Der Klebestreifen muss sich rückstandfrei entfernen lassen. Das Entfernen geschieht durch den Auftraggeber.

Nach dem Einbau der Zargen sind die Türblätter der Innentüren verpackt beim Auftragnehmer zwischenzulagern. Die Endmontage erfolgt nach Fertigstellung anderer Arbeiten in Abstimmung mit der Bauleitung.

Nach dem Einbau der Zargen sind die Türblätter der Innentüren verpackt auf der Baustelle in einem vom Auftraggeber zur Verfügung gestellten Raum zwischenzulagern. Der Auftragnehmer hat diesen Raum verschließbar zu machen. Die Endmontage erfolgt nach Fertigstellung anderer Arbeiten in Abstimmung mit der Bauleitung.

5. Angaben zur Abrechnung
Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

6. Sonstige Angaben
Der Auftragnehmer hat dafür Sorge zu tragen, dass während der Ausführung seiner Leistungen immer mindestens ein fließend deutsch sprechender Mitarbeiter seiner Firma auf der Baustelle anwesend ist.

Zu den auf der Baustelle vorzuhaltenden Ausführungsunterlagen zählt neben den Ausführungsplänen auch eine Ausfertigung dieser Leistungsbeschreibung.

## 304 03-Tor- und Türanlagen

### Titel 01 Vorbereitende Maßnahmen

**01.1 Baustelleneinrichtung**
*** Pauschalposition
Baustelle einrichten, vorhalten, umsetzten (soweit erforderlich) über die Bauzeit des AN hinaus sowie Räumen der Baustelle nach Freigabe seitens AG/ Bauleitung

Der AN ist verantwortlich für die Arbeiten und Leistungen, welche für die Infrastruktur der Baustelle während der gesamten Bauzeit für die Ausführung sämtlicher Arbeiten und in dem für die Ausführung erforderlichen Umfang.

Eine tägliche Überprüfung vor Verlassen der Baustelle, dass sich keine gefährlichen eile im bereich der Zufahrten befinden ist einzukalkulieren.

In die Baustelleneinrichtung sind weiter folgende Punkte mit einzukalkulieren:

- zur Errichtung der eingenen Leistung benötigten Arbeitsbühnen und Gerüste bis zu einer Höhe von 5,50m sind einzukalkulieren.
  Zum Zeitpunkt der Ausführung sind innen und außen noch keine Beläge fertiggestellt. Aufgrunddessen sind geländegängige Hebebühnen einzukalkulieren
- Herrichten und Unterhaltend der erforderlichen Lager- und Arbeitsplätze auch fpür die Mitbenutzung durch Folgegewerke)
- für die eigene Leistung notwendige Geräte, Werkzeuge, Hilfsmittel, Hebezeuge, Container, Verkehrszeichen, Beleuchtung und Material- bzw. Mannschaftscontainer
- wöchentliche, besenreine Baureinigung auch der Zufahrtsflächem während der beauftragten Leistung
- Schutz der eingebauten Teile vor Verschmutzung
- Sicherungsmaßnahmen insbesodere der Verkehrswege auf und vor dem Grundstück, auf Zufahrten und Bürgersteigen einschließlich deren Säuberung von eigens verursachten Verunreinigungen.inkl. dem Einholen von evtl. notwendigen Genehmigungen für Straßensperrungen
- Auf der Baustelle steht kein Kran zur Verfügung. Autokran und anderes Hebezeug wie mobile Arbeitsbühnen die für das Montieren der eigenen Leistung notwendig sind müssen in die EPs einkalkuliert werden und werden nicht gesondert vergütet.
- Das Schützen von oberflächefertigen Bauelementen ist in die EP einzurechnen. Werden diese verunreinigt, so sind diese zu reinigen bzw. nachzuarbeiten.
- Das Sichern der Baustelle nach den derzeit geltenden Unfallverhühtungs- Vorschriften
- Anfallender Bauschutt sowie darüber hinausgehender Müll ist vom AN abzufahren und fachgerecht zu entsorgen. Es kann in Abstimmung mit der Bauleitung auch in Container vor Ort kurzfristig zwischen gelagert werden. Containerstellung ist in den EP einzukalkulieren.
- Bauhilfstreppen, Geländer und Abschrankungen sind entsprechend den Vorschrichten der Berugsgenossenschaften und Baurechtsbehöre hergestellt, vorgehalten und entfernt werden.

Die Vorhaltung ist entsprechend des Bauzeitenterminplans für die gesamte eigene Leistung mit einzukalkulieren.
Menge: 1,000 psch

**01.2 Planungen**
*** Pauschalposition
Erstellen einer Werkstattplanung für sämtlicht Tor-Konstruktionen und Türkonstruktionen der angebotenen Positionen nach Vorgabe der Werk- und Detailplanung des Architekten und einem örtlichen Aufmaß (sollte es zu maßlichen Differenzen zwischen Planung und Aufmaß kommen ist dies frühzeitig der Bauleitung schriftlich mitzuteilen und abzustimmen)

Die beiliegenden Planungen sind als Grundlage zur Kalkulation und Planung anzuwenden und werden Vertragsbestandteil
Die Planung muss sämtliche, umlaufende Anschlusspunkte inkl. angrenzender Bauteile darstellen.
Vorgaben seitens Statik und Brandschutz sind zu beachten und in der Planung mit aufzunehmen
Die Planung muss die reibungslose und wirtschaftliche Fertigung ermöglichen

Die Planungen sind rechtzeitig dem Architekten zur Freigabe zu übergeben. Folgender Prüfungszeitraum ist mit einzukalkulieren: 14 Werktage ab Eingang Werkstattplanung. Es ist Verantwortung des AN die Planung so zu legen und mitzuteilen, dass der Baubeginn entsprechend beiligendem Bauzeiten- Terminplan eingehalten werden kann.

Die Unterlagen sind als PDF und DWG zu übergeben
Menge: 1,000 psch

**01.3 Bestandsdokumentation/ Bautagebuch**
*** Pauschalposition
Für die Bestandsdokumentation sind alle für den späteren Betrieb und die Nutzung, sowie für Umbauten, Instandsetzungen und Instandhaltungen erforderliche Einzeldokumente (inkl. Planunterlagen) zu erbringen.
Die Dokumentation umfasst:
- Nachweise zu Baustoff und Bauart
- Produktdatenblätter
- Herstellerverzeichnisse
- Betriebs- und Instandhaltungsvorgaben
- Pflegehinweise
- Gutachten
- Unterlagen zur Abnahme
- Übergaben
- Entsorgungsnachweise
- Bautagesberichte
- Werkstattplanungen
- Beschichtungen

In dieser Position ist die Erbringung der Unterlagen zu kalkulieren, die nicht in anderen Positionen erfasst sind und keine Nebenleistung darstellen.
Alle zu erbringenden Dokumente aus dieser und anderen Positionen und aus Nebenleistungen müssen in einesinnvolle Gliederungsstruktur eingeordnet werden (gilt für digitale und analoge Form)
Übergabeform: digital als PDF zusammengefasst auf geeignetem Datenträger
Die Dokumentation ist der Objektüberwachung min. 2 Wochen vor Abnahme zu übergeben um die Unterlagen prüfen zu können.
Können aus technischen oder ablaufbedingten Gründen einzelne Dokumente nicht vor der Abnahme fertiggestellt werden, so ist dies rechtzeitig der Objektüberwachung schriftlich mitzuteilen und die Übergabe dieser Dokumente abzustimmen.
Menge: 1,000 psch

### Titel 02 Toranlagen

**Ausführungsbeschreibung 1 Ausführungsbeschreibung Industrie- Sektionaltore**
*Ausführungsbeschreibung Industrie- Sektionaltore*
Herstellen, Liefern und Einbauen von gedämmten Industriesektionaltoren

Abmessungen entsprechend der Einzelpositionen.

Konstruktion:
Aluminium- Rohrprofile, thermisch getrennt, verglast mit gleichmäßiger Feldaufteilung.

U-Wert: min. 2,2 W/m²K

Torblatt:
Verglasungsrahmen aus Aluminium- Strangpressprofilen mit Stahlendwinkel
inkl. Finger- Klemmschutz außen und innen
sämtliche Dichtungen aus EPDM
Stärke: ca. 4 cm
obere Sektionen mit kratzfesten Kunststoff-Scheiben Scheibenstärke je ca. 2,5 mm, klar

Untere Sektion:
Füllung mit PU- Füllung mit innen- und außenseitiger Alublechabdeckung, glatt

Farben:
Die Tore sind beidseitig zu beschichten (Innenseitig wie außenseitig)
Vergl. Rahmen: beidseitig pulverbeschichtet in  RAL 9005
Alublechabdeckung beidseitig Pulverbeschichten RAL 9005

Torführung:
Winkelzarge mit Seiteneingreifschutz,
Material: Feuerverzinktes Stahlblech,, Farbe: RAL 9005, pulverbeschichtet
Laufschienen geschraubt mit Anschlusswinkel (Laufschiene  mit Seitendichtung aus EPDM
inkl. Abhängung von Decke
Das Abdeckprofil in Ansicht liegt ca. 8 cm innerhalb der Laibung zum Anschluss der Fassadendämmung und der Verkleidung. In der Ansicht von außen sind nur die horizontalen Sektionsteiliungen sichtbar (Rahmen ist überdeckt)
Die Befestigung muss entsprechend gewählt werden (Siehe auch beiliegendes Detail)

Beschlagsart: Höhergeführter Beschlag
Höherführung: ca. 2,60 m (ab OK Toröffnung bis UK Verkleidung Traufe)
Befestigung: Brettsperrholzwand, d= 12 cm
danach Hochführung der Führung parallel zur Dachneigung (ca. 17,55°)
inkl. Abhängung entsprechend Motor/ Feder, Befestigung durch OSB- Dampfsperre in die Durchlaufträger ( 24 x 14 cm, Achsabstand ca. 1 m)
Die Befestigung muss zwingend in die Durchlaufträger erfolgen, da sonst die Dampfsperre beschädigt wird. Es kann auch eine verteilende Unterkonstruktion verwendet werden. Diese ist einzukalkulieren.

Antrieb:
einbaufertiger Wellenantrieb mit selbsthemmendem Schneckengetriebe
inkl. Motorbremse und Thermoschutz
inkl. 2 Schlaffseilsicherungen mit Federpuffern nach Herstellervorschrift
Antriebsmotor zentral am Ende der Laufschiene inkl. Montage an Decke.
Betriebsspanung: 400 V Drehstrom, 60% ED, IP 65

Steuerung:
Mikroprozessorsteuerung in seperatem Gehäuse mit einstellbarer Kraftbegrenung und elektr. Torpositionsgeber
inkl. Taster für: Auf- Halb/ Auf- Halt und Zu
Miniaturschluss
IP 65
Mit Schließkantensicherung
Impuls- Öffnung und Verschluss
Vorprogrammiert für:
- automatischer Zulauf, Fahrbahnregelung, wahlfreie zweite Öffnungshöhe
Antriebslage: Mittig
Steuerungsseite: von Innen links
inkl. Nothandkettenbetrieb
inkl. Schlüsselschalter zur Montage außen auf die Holzfassade.
vorgerichtet für bauseitigen PZ- Zylinder.

ELT Zuleitung seitens Elektrofirma nach Vorgabe des AN, Torverkabelung, Einstell-/ Justierarbeiten und Probelauf an vorhandener und zur Tormontage geeigneten UK
inkl. Verkabelung von Drucktaster zum Motor
inkl. aller notwendiger Abnahmen, Prüfberichten, Protokollen, Einweisungen, Werkstattzeichnungen usw.

Beachten:
Die Werkstattzeichnungen sind vor Ausführung dem AG zur Prüfung als PDF und DWG inkl. der umlaufenden Bauteilanschlüssen zu übergeben.
Eine Prüfungszeit seitens AG von 14 Werktagen ist bei der Bestellung einzukalkulieren
Leitfabrikat: Hörmann ALR 67 Thermo o.glw.

Gewähltes Fabrikat:
'.........'

**02.1 Industriesektionaltore, ca. 500 x 450 cm**
*** gemäß Ausführungsbeschreibung 1
Abmessungen Torelemente: ca. 500 x 450 cm (ohne Hochführung)

Elemente:
Fahrzeughalle:
FH-TOR-01 / FH-TOR-02 / FH-TOR-03 / FH-TOR-04 / FH-TOR-05 / FH-TOR-06

Werkstatthalle:
WH-TOR-01 / WH-TOR-02 / WH-TOR-03 / WH-TOR-04 /
WH-TOR-05

Die lichte Durchfahrtsbreite /-höhe muss mindestens 484 x 450 cm betragen!

Anschlüsse:
seitlich: Stahlbeton- Fertigteilstützen
unten: Stahl- Überfahrwinkel
oben: Brettsprerrholzwand
Menge: 11,000 St

**02.2 Zulage Schlupftüre, Notausgang**
Zulage zu den Sektionaltoren das Einbauen von Schlupftüren in den Toranlagen der aus Position 02.1

Abmessungen entsprechend der Sektionenteilung
Verglasungen und Füllungen wie Toranlage

Die Ausführung muss als Notausgangstür geeignet sein.

Türhöhe: min. 2,125 m
Lichte Durchgangsbreite: min. 1 m

inkl. Panik E Garnitur
inkl. vorgerüstet für bauseitigem PZ- Schloss
inkl. Drücker/ Drücker Garnitur Edelstahl
inkl. Obentürschließer
Farben und Oberflächen entsprechend der Tore
Menge: 10,000 St

**02.3 Zulage erschwerte Montage**
Zulage zu den Toren aus Position 02.1 für eine erschwerte Montage

Elemente:
WH-TOR-01
WH-TOR-02

Hier wird an das Tor eine Zwischendecke aus Stahlbeton herangeführt. Die Montage kann hier also nicht auf voller Höhe durchgehend ausgeführt werden.
Die Torführung muss so ausgeführt werden. dass ein Öffnen ohne Schwierigkeiten funktioniert.

Abstand Deckenvorderkante und Innenkante Fertigteilstütze: ca. 27 cm
Deckenunterkante: ca. 3,51
Deckenstärke: ca. 30cm

Entsprechend sind auch die Befestigungen zu wählen.
Menge: 2,000 Stk

### Titel 04 Stahlblechtüren

**Ausführungsbeschreibung 2 Ausführungsbeschreibung Stahlblechtüren, innen**
*Ausführungsbeschreibung Stahlblechtüren, innen*
Herstellen, Liefern und Einbauen von Stahlblechtüren im Bereich der Hallen

Allgemeines:
Die Leistung umfasst Zarge inkl. Türblatt
Alle werksseitig fertig beschichteten Bauteile sind nach der Abnahme / Zustandsfestetllung mittels geeigneten Folien für die restliche  Bauzeit zu schützen.
Abziehen und Entsorgen erfolgt bauseits mit der Baureinigung
Inkl. Verfugung und Hinterfüllung gem. den Brandschutzanforderungen
inkl. elastischer Verfugung der Zargen zur Stahlbetonwand, Farbton: Betongrau
Befestigungsgrund: Stahlbeton
Schlagrichtung: DIN L oder R nach Angabe AG
Klimaklasse: 3
Schallschutzklasse: 3
mechanische Beanspruchung: Klasse S
Brandschutzanforderung gem. Einzelposition

Angaben Zarge:
Umfassungs- oder Eckzarge je nach Einzelposition
Material: Stahl, 1,5 mm stark
Oberfläche: werkseitig beschichtet, RAL 9005
Maulweite: 20-25 cm je nach Einzelposition
Ausführungsklasse EXC 2
Korrosivitätskategorie C3
Schutzdauerklasse VH
inkl. dreiseitiger Dichtung

Angaben Türblatt:
Material: Stahl, 1,5 mm dick
Türblattstärke: ca. 65 mm, Dünnfalz
Oberfläche: werkseitig beschichtet, RAL 9005
inkl. absenkbarer Bodendichtung

Beschläge:
Drückergarnitur, Edelstahl mit Kurzschild, rückgekröpft
Leitfabrikat: FSB 1070 o.glw.
gew. Fabrikat: '.........'
Einsteckschloss mit Wechsel für bauseitigen Profilzylinder, Stulp bündig, PZ Lochung
dreiteilige Edelstahl- Objekt-Rollenbänder, 3D justierbar (Anzahl und Lage nach Wahl AN gem. Türgewicht)
Falz- Treibriegel beim Standflügel (zweiflüglige Türen) inkl. Bohrung und Einbau Bodeneinstand. je nach Einzuelposition

Obentürschließer:
Obentürschließer mit Gleitschiene entsprechend der Brandschutzqualität der Tür (siehe Einzelposition)
hydraulisch kontrolliert  einstellbarer Öffnungsdämpfung und Schließgeschwindigkeit
inkl. Schließfolgeregelung bei doppelflügligen Türen

**04.1 Stahlblechtür, Zarge und Türblatt, einfl. 1,135 x 2,135 FH-IT-M.01 ǀ FH-IT-M.02**
*** gemäß Ausführungsbeschreibung 2
FH-IT-M.01
FH-IT-M.02

Rohbauabmessungen:
1,135 x 2,135 m

Umfassungszarge

Wandstärke: 20 cm

Brandschutz: k. Anf.
Menge: 2,000 Stk

**04.2 Stahlblechtür, Zarge und Türblatt, einfl. 1,135 x 2,135, feuerhemmend FH-IT-M.03**
*** gemäß Ausführungsbeschreibung 2
FH-IT-M.03

Rohbauabmessungen:
1,135 x 2,135 m

Umfassungszarge

Wandstärke: 20 cm

Brandschutz: feuerhemmend
inkl. Gleitschienen Obentürschließer
Menge: 1,000 Stk

**04.3 Stahlblechtür, Zarge und Türblatt, zweiflüglig, 1,51 x 2,135 m, feuerhemmend FH-IT-M.04**
*** gemäß Ausführungsbeschreibung 2
FH-IT-M.04

Rohbauabmessungen:
1,51 x 2,135 m
Gangflügel Durchgangslichte ca. 1,12 m
Gangflügel mit Drückergarnitur
Standflügel mit Falztreibriegel

Umfassungszarge

Wandstärke: 20 cm

Brandschutz: feuerhemmend
inkl. Gleitschienen Obentürschließer mit Schließfolgeregelung
Menge: 1,000 Stk

**04.4 Stahlblechtür, Zarge und Türblatt, zweiflüglig, 2,01 x 2,51 m FH-IT-M.05 ǀ FH-IT-M.07**
*** gemäß Ausführungsbeschreibung 2
FH-IT-M.05
FH-IT-M.07

Rohbauabmessungen:
2,01 x 2,51 m
Gangflügel Durchgangslichte ca. 1,12 m
Gangflügel mit Drückergarnitur
Standflügel mit Falztreibriegel

Umfassungszarge

Wandstärke: 25 cm

Brandschutz: keine Anf.
Menge: 2,000 Stk

**04.5 Stahlblechtür, Zarge und Türblatt, einfl. 1,135 x 2,135 FH-IT-M.06 ǀ WH-IT-M.02 ǀ WH-IT-M.04 ǀ WH-IT-M.05 ǀ WH-IT-M.06 ǀ WH-IT-M.07 ǀ WH-IT-M.08 ǀ WH-IT-M.09**
*** gemäß Ausführungsbeschreibung 2
FH-IT-M.06
WH-IT-M.02
WH-IT-M.04
WH-IT-M.05
WH-IT-M.06
WH-IT-M.07
WH-IT-M.08
WH-IT-M.09

Rohbauabmessungen:
1,135 x 2,135 m

Umfassungszarge

Wandstärke: 25 cm

Brandschutz: k. Anf.
Menge: 8,000 Stk

**04.6 Stahlblechtür, Zarge und Türblatt, zweiflüglig, 1,51 x 2,51 m, feuerhemmend WH-IT-M.03**
*** gemäß Ausführungsbeschreibung 2
WH-IT-M.03

Rohbauabmessungen:
1,51 x 2,51 m
Gangflügel Durchgangslichte ca. 1,12 m
Gangflügel mit Drückergarnitur
Standflügel mit Falztreibriegel

Umfassungszarge

Wandstärke: 25 cm

Brandschutz: keine Anf.
Menge: 1,000 Stk

**04.7 Stahlblechtür, Zarge und Türblatt, einfl. 1,135 x 2,135, hochfeuerhemmend WH-IT-M.03**
*** gemäß Ausführungsbeschreibung 2
FH-IT-M.01

Rohbauabmessungen:
1,135 x 2,135 m

Eckzarge

Wandstärke: 20 cm

Brandschutz: hochfeuerhemmend
inkl. Gleitschienen Obentürschließer
Einbau in Brandwand
Menge: 1,000 Stk

**04.8 Zulage Obentürschließer, einflüglig**
*** Bezugsbeschreibung
Zulage  für den Einbau von Obentürschließern

Obentürschließer mit Gleitschiene und hydraulisch kontrolliert  einstellbarer Öffnungsdämpfung und Schließgeschwindigkeit

inkl. mechanischer Feststellung
Menge: 3,000 Stk

**04.9 Zulage Obentürschließer, zweiflüglig**
*** wie Position 04.8
für zweiflüglige Türen inkl. Schließfolgeregelung
Menge: 3,000 Stk

### Titel 05 Unvorhergesehenes, Stundenlohnarbeiten

*Hinweis: Grundlage Stundenlohnarbeiten*
Die Stundenlohnarbeiten sind nur nach besonderer Aufforderung des AG oder der Bauleitungauszuführen

Jede Regiestunde ist mit Beschreibungm der geleisteten Arbeit und dem Materialverbrauch auszuweisen und der Bauleitung zur Unterschrift vorzulegen. Die Regiezettel sind in Kopie den Rechnungen beizulegen

Die Verrechnungssätze umfassensämtliche Aufwendungen insbesondere den tatsächlichen Lohnkosten inkl. vermögenswirksamen Leistungen mit den Zuschlägen der Gemeinkosten (Sozialkassenbeträgen, Winterbauumlage und dgl.) sowie Lohn- und Gehaltsnebenkosten.

Für Stundenlohnarbeiten durch Arbeitskräfte wefolgt die Vergütung entsprechend der Qualifikation der Arbeitskraft, welche für die Durchführung der zu leistenden Tätigkeit erforderlich ist.
Der Einsatz von Aufsichtspersonal wird nicht gesondert vergütet und ist in die EP einzukalkulieren.
Lohnstunden der Auszubildenden unabhängig vom Ausbildungsjahr werden nicht gesondert vergütet

Die Verrechnungssätze für Geräte umfassen sämtliche Aufwendungen für den Einsatz, insbesondere Gerätevorhalte- und Betriebsstoffkosten sowie sämtliche Zuschläge.
Die EP für Geräte verstehen sich einschl. Lieferun frei Verwendungsstelle und sind inkl. Bedienung anzugeben.
Vergütet werden die tatsächlichen Einsatzstunden des Geräts.
Stillstandszeiten und Zuschläge für Nacht- Sonntags- und Feiertagseinsatz werden nicht gesondert vergütet.
Bei LKW erfolgt die Vergütung nach der tatsächlichen Nutzlast ohne Erhöhung der Nutzlaststufe für Sonderfahrzeuge

Die Kosten für den Einsatz von Kleingeräten und Werkzeugen wie Abrichte-, Bohr-, Fräs-, Hobel-, Schleif-, Schneide- und Trennmaschinen, Sägen, Schweiß einschl. Zubehör und der Verbrauch sowie Schärfen bis 500 EUR netto Anschaffungswert sind in die Verrechnungssätze einzukalkulieren.

Materialkosten sind einschl. Lieferung frei Verwendungs-/ Einbaustelle mit abladen und lagern anzubieten

**05.1 Stundensatz Meister**
Arbeiten, welche nicht in den Positionen erfasst sind und gegen Nachweis zur Ausführung kommen

Meister/Polier
Menge: 15,000 h

**05.2 Stundensatz Voarbeiter**
Arbeiten, welche nicht in den Positionen erfasst sind und gegen Nachweis zur Ausführung kommen

Vorarbeiter
Menge: 10,000 h

**05.3 Stundensatz Facharbeiter**
Arbeiten, welche nicht in den Positionen erfasst sind und gegen Nachweis zur Ausführung kommen

Facharbeiter
Menge: 10,000 h

**05.4 Stundensatz Helfer**
Arbeiten, welche nicht in den Positionen erfasst sind und gegen Nachweis zur Ausführung kommen

Helfer
Menge: 10,000 h

### Titel 06 Wartungsarbeiten

*Hinweis: Hinweis Wartungsarbeiten*
Für die selbsterrichteten Außentüren, Fensterelemente und Brandschutztüren ist eine Inspektion vorgesehen. Die Inspektion ist für 5 Jahre anzubieten.
Bei der Angebotsprüfung und bei der Entscheidung über das wirtschaftlichste Angebot werden beide Angebote (Fenster-Türen-Beschattung und Wartungsarbeiten Fenster-Türen-Beschattung) gemeinsam bewertet. Eine getrennte Auftragserteilung ist nicht vorgesehen.
Die Auftragserteilung für die Wartung erfolgt nach Abnahme der Anlage.

Instandhaltung:
Für die Instandhaltung ist eine 1 jährliche Inspektion vorgesehen. Die Prüfungen sind in einem Wartungsbuch festzuhalten.
Zur Inspektion gehören nicht das Auswechseln defekter
Bauteile der Anlagentechnik!

**06.1 Kosten für die jährliche Wartung und Pflege (Türen)**
Der Angebotspreis hat sämtliche im Rahmen der Inspektions- und Wartungsarbeiten anfallenden Klein-, Reinigungs- und Schmiermaterialien zu enthalten.

Folgende Punkte gehören zum Leistungsumfang:
- Spalt- und Fugenmasse kontrollieren
- Dichtungen auf Beschädigungen überprüfen
- Unteren Türabschluss kontrollieren und auf Funktion  prüfen
- Türbänder warten und einstellen
- Schloss, Drücker, Türgriff und Profilzylinder warten und prüfen
- Türschließer warten und einstellen
- Gesamtfunktion der Tür prüfen
- Prüfbuch und Protokoll erstellen

An- und Abfahrt sind im Angebotspreis zu berücksichtigen.

Auszutauschende Beschläge (wie Schlösser, Bänder, Türschließer usw.) der Türen werden im Bedarfsfall gesondert abgerechnet.

Die Merkblätter WP.01, WP.02, des Verbands der Fenster- und Fassadenherstellen e.V. / Frankfurt am Main sind zu beachten.

Abrechnung pro Jahr
Menge: 5,000 Jahr

**06.2 Kosten für die jährliche Wartung und Pflege (Industriesektionaltore)**
Der Angebotspreis hat sämtliche im Rahmen der Inspektions- und Wartungsarbeiten anfallenden Klein-, Reinigungs- und Schmiermaterialien zu enthalten.

Folgende Punkte gehören zum Leistungsumfang:
- mechanische Prüfung und Wartung mittels Sicht- und Funktionsprüfung von Laufschiene, Rollen, Scharnieren Seilen und Federn
- Prüfung und ggf. Nachstellen der Federspannung
- Prüfung von Fangvorrichtungen, Seil- und Federbruchsicherungen
- Schmieren und Fetten aller beweglicher Teile gem. Herstellervorgabe
- Prüfung Antrieb, Steuerung und Endabschaltungen
- Funktionsprüfung aller Sicherheitseinrichtungen
- Prüfung Handbetätigung, Notenentriegelung
- Messen der Schließkräfte inkl. Erstellung eines Messprotokolls
- Vollständige Dokumentation im Prüfbuch der Anlage
- Anbringen einer gültigen Prüfplakette nach bestandener Prüfung
- detaillierter Mängelbericht inkl. Kostenvoranschlag bei evtl. erforderlichen Reperaturen außerhalb des Wartungsumfangs

An- und Abfahrt sind im Angebotspreis zu berücksichtigen.

Kleinmaterialien wie Schmier- Reinigungs und Befestigungsmittel sind einzurechnen.

Abrechnung pro Jahr
Menge: 5,000 Jahr

**06.3 Kosten für die jährliche Wartung und Pflege (Brandschutz Türen)**
Kosten für die, in Abständen von maximal zwölf Monaten erforderliche  Prüfung der Türen auf ordnungsgemäßes und störungsfreies Zusammenwirken aller Komponenten sowie eine Wartung.

Die jährliche Prüfung Wartung darf nur von einem Fachmann oder einer dafür ausgebildeten Person ausgeführt werden. Die Wartung ist gemäß der Anleitung und der bauaufsichtlichen Zulassung auszuführen.
Nach einer Nutzungsdauer von 10 Jahren sind zusätzlich die aufschäumenden Brandschutzdichtbänder auszutauschen.

Umfang, Ergebnis und Zeitpunkt der jährlichen Prüfung und Wartung sind aufzuzeichnen.
Diese Aufzeichnungen sind durch den Betreiber aufzubewahren.

An- und Abfahrt sind im Angebotspreis zu berücksichtigen.

Auszutauschende Beschläge (wie Schlösser, Bänder, Türschließer usw.) der Türen werden im Bedarfsfall gesondert abgerechnet.

Die Merkblätter WP.01, WP.02, des Verbands der Fenster- und Fassadenherstellen e.V. / Frankfurt am Main sind zu beachten.

Abrechnung pro Jahr
Menge: 10,000 Jahr
